# Grundhof Krug Holnisserweg 1a 24977 Grundhof
Angebotsaufforderung (GAEB DA XML 3.2, DA83)
Projekt: 23-020
Währung: EUR
Vergabeart: Öffentliche Ausschreibung
Eröffnung: 02.05.2024 11:15:00
Ende der Zuschlagsfrist: 15.06.2024
Abgabeort: Amt Langballig Süderende 1 24977 Langballig großer Sitzungss
Ausführungsbeginn: 05.08.2024
Ausführungsende: 08.11.2024
Auftraggeber: Gemeinde Grundhof, Süderende 1, 24977 Langballig
Erstellt mit: AVAPLAN, AVAPLAN win64bit 24.2.1.3598, 04.04.2024

## Vorbemerkung
Nachfolgend ausgeschrieben werden die Innentischlerarbeiten für den

Umbau- und die Sanierung des Grundhof Krug, Holnisser Weg 1a, 24977 Grundhof

Bauherr ist die Gemeinde Grundhof, vertreten über das Amt Langballig

Der Dorfkrug Grundhof soll ab März 2024 in allen Räumen saniert und umgebaut werden. Der Saal bleibt davon im wesentlichen unberührt. Begleitet werden diese Umbaumaßnahmen durch alle haustechnischen Gewerke.

Beim Bestandsgebäude handelt es sich um einen Gasthof mit Gaststube, Küche und angrenzendem Saal in Massivbauweise. Das Dachgeschoss oberhalb der Gaststätte ist ausgebaut.
Das Gebäude besitzt ein Mansarddach, dessen Schräge mit Betondachsteinen eingedeckt ist. Der Flachdachteil ist mit Bitumen eingedeckt. Am Saal ist der Betondachstein strassenseitig bis zum Boden heruntergezogen.
Auf der Südseite ist ein eingeschossiger Wintergarten als Stahl-Glaskonstruktion angebaut. Das Gebäude ist teilunterkellert.

Umfang der Arbeiten:
Im Erdgeschoss werden die Decken von Gastraum, Wintergarten und Eingangsbereich unter Berücksichtigung des Brandschutzes und der Akustik erneuert. Hinter der bisherigen Gardrobe wird ein Anbau im Massivbauweise als Behinderten-WC ergänzt. Das Obergeschoss oberhalb des Gastraumes wird entkernt und vollständig neu ausgebaut. Die Dachflächenfenster werden erneuert und neu aufgeteilt. Die Dachfläche wird saniert und die Fenster werden ausgetauscht.
Im KG werden die alten Kühlzellen demontiert und neue Nebenräume geschaffen.

Elektrotechnik:
Im Zuge der Sanierungsarbeiten am Grundhof Krug soll die gesamte Elektrotechnik erneuert werden. Die gesamte Elektrotechnik wird bauseitig demontiert und durch den Auftragnehmer Elektro neu installiert. Die Arbeiten beinhalten unter anderem eine neue Niederspannungshauptverteilung, eine Beleuchtungsanlage im Innen- und Außenbereich, eine Sicherheitsbeleuchtungsanlage über Einzelbatterieleuchten, eine Ladesäule, sowie eine Photovoltaikanlage.

Heizungs- und Sanitärarbeiten:
Im Zuge der Sanierung und Umbaumaßnahme Grundhof Krug wird die vorh. Wärmeversorgung von Ölkessel auf eine Gas-Brennwertheizung mit ca. 70 kW Leistung geändert, das Gebäude bekommt einen Erdgasanschluss der SH-Netz AG.
Der 15% Anteil der Wärmeversorgung aus Erneuerbaren Energien wird über eine Luft-Wasser-Wärmepumpe gedeckt.
Im KG und DG werden die Heizflächen und das Wärmenetz komplett erneuert und im EG ist eine Teilsanierung geplant.
Die vorh. Trinkwasserinstallation und zentrale WWB ist abgängig und wird komplett erneuert, inkl. neuem TW-Hausanschluss.
Die Warmwasserbereitung wird zukünftig dezentral mittels Durchlauferhitzer erzeugt.
Im DG entstehen 5 neue Unterkunftszimmer mit Pantryküche und eigenem Badezimmer und ein Personalraum mit Personal-WC, jedes Bad wird mit einer Dusche, einer Toilette und einem Waschtisch ausgestattet.
Im EG ist eine barrierefreie Toilette gemäß DIN 18040-1 geplant.

Lüftungsarbeiten:
Die innenliegende WC-Räume werden gemäß DIN 18017-3 entlüftet.
Die Gewerbeküche erhält eine Lüftungsanlage mit WRG mit 5750 m³/h, für die Außenluft und Fortluft werden Lüftungstürme montiert.

Küchentechnische Anlage:
Die Gewerbeküche wird größtenteils erneuert, im KG wird eine neue Tiefkühlzelle eingebaut.

Baustelleneinrichtung:
Flächen für Baustelleneinrichtungen sind im Vorwege mit der Bauleitung abzustimmen. Die Sicherung dieser Baustelleneinrichtungen obliegt dem Auftragnehmer.

Die Baustelleneinrichtung ist während der Bauzeit in erforderlichem Umfang vorzuhalten und nach Beendigung der Arbeiten zu räumen. Geländeflächen, auf denen sich Baustelleneinrichtungen befunden haben, sind dem früheren Zustand entsprechend wieder herzurichten. Der Untergrund besteht überwiegend aus Kies

Baustrom und Bauwasser:
Ein Baustrom und Bauwasseranschluss ist bauseits vorhanden, die Kosten hierfür werden umgelegt.

Umlagekosten:
Baustrom: 0,3 %
Bauwasser: 0,3 %
Baureinigung: 0,25 %
Bauwesenversicherung: 0,25 %

Ausführungszeitraum: 32. - 44. KW 2024

Eine Ortsbesichtungung wird dringend empfohlen.

Zum besseren Verständnis sind dem LV folgende Zeichnungen beigefügt:

1. Lageplan  M 1 : 500
2. Grundriss Erdgeschoss M 1 : 50
3. Grundriss Dachgeschoss M 1 : 50
4. Ansicht Nord und Süd  M 1 : 100
5. Ansicht Ost und West  M 1 : 100
6. Schnitt A-A  M 1 : 100
7. Übersichtszeichnung RS-Tür DG

## Bieterangaben:
Bieterangaben:

angebotenes Fabrikat Türblatt:.......................
  ( Vom Bieter anzugeben )

angebotenes Fabrikat Zarge:.......................
  ( Vom Bieter anzugeben )

angebotenes Fabrikat Drücker:.......................
  ( Vom Bieter anzugeben )

angebotenes Fabrikat T30/ RS Tür:.......................
  ( Vom Bieter anzugeben )

angebotenes Fabrikat Türschließer:.......................
  ( Vom Bieter anzugeben )

angebotenes Fabrikat Schließanlage:................................
  ( Vom Bieter anzugeben )

## Innentischlerarbeiten
Datum: 04.04.2024
EP-Anteile: Lohn; Material; Gerät; Sonstiges

### Titel 1 Innentischlerarbeiten

**1.1 U-Zarge 0,885/2,135 m, in Mauerwerk, Pendeltürbeschlag**
Mehrteilige Stahlumfassungsszarge für den nachträglichen Einbau in Mauerwerk, vorgerichtet für die Montage einer Pendeltür, sturzhoch, aus Feinblech,
feuerverzinkt, 1,5 mm stark. Grundierung der
vorbehandelten Oberflächen im Elektrophorese-Verfahren
(Tauchbad) im Buntton Lichtgrau in Anlehnung an RAL
7035. Eingebrannt bis 180° für bauseitigen Anstrich.
Zargenprofil Nr. 21120.

Vorgerichtet für einen Pendeltürbeschlag
Drückerhöhe 1050 mm, Meterrissmarkierung,
Maulweitenkante 15 mm, ohne Fußbodeneinstand, Distanzwinkel verzinkt. Einbaufertig, rechts und links verwendbar, einschl. umlaufender Dichtung.

Öffnung  :  0,885 / 2,135 m
Stärke Mauerwerkswand, ca. 240 mm zzgl beidseitig Putz

liefern und nach Herstellervorschrift in fix und
fertiger Arbeit einbauen.

Einbauort: EG, Tür Nr. 15
Menge: 1,000 Stck

**1.2 Türblatt 885 / 2135 mm**
einhängefertiges Türblatt, überfälzt

für den Einbau in vor gen. Stahlumfassungszargen

Abmessung : 885 / 2135 mm nach DIN 18 101
DIN: links/rechts

Mit folgenden Einzelheiten:

Oberfläche:
Schichtstoff Resopal 0,8 mm stark im Standard-Farbton nach Wahl des AG allseitig beschichtet

Einlage: stranggepreßte Vollspanplatte

Aufbau  :  5-fach
Dicke  :  40 mm
Gewicht:  ca. 26 kg/m²

Kantenausbildung: als Pendeltürblatt

Bänder  : 2 Stck Pendeltürbeschläge, Höhe 175 mm

Klassifizierung:
Beanspruchungsgruppe S,  Klimaklasse III

liefern und in fix und fertiger Arbeit einbauen
Menge: 1,000 Stck

**1.3 U-Zarge 0,885/2,135 m, Trockenbau**
Mehrteilige Stahlumfassungsszarge für die nachträgliche Montage in Trockenbauwände

für überfälztes Türblatt, sturzhoch, aus Feinblech,
feuerverzinkt, 1,5 mm stark. Grundierung der
vorbehandelten Oberflächen im Elektrophorese-Verfahren
(Tauchbad) im Buntton Lichtgrau in Anlehnung an RAL
7035. Eingebrannt bis 180° für bauseitigen Anstrich.
Zargenprofil Nr. 21120.

Vorgerichtet für mörteldichte Bänder, geeignet für VX Bänder.
Drückerhöhe 1050 mm, Meterrissmarkierung,
Maulweitenkante 15 mm, ohne Fußbodeneinstand, Distanzwinkel verzinkt, Hohlkammer-Dichtungsprofil. Einbaufertig, rechts und links verwendbar, einschl. umlaufender Dichtung.

Öffnung  :  0,885 / 2,135 m
Stärke Trockenbauwand, ca. 170 mm

liefern und nach Herstellervorschrift in fix und
fertiger Arbeit einbauen.
Menge: 12,000 Stck

**1.4 Türblatt 885 / 2135 mm**
einhängefertiges Türblatt, überfälzt, dichtschließend,

für den Einbau in vor gen. Stahlumfassungszargen

Abmessung : 885 / 2135 mm nach DIN 18 101
DIN: links/rechts

Mit folgenden Einzelheiten:

Oberfläche:
Schichtstoff Resopal 0,8 mm stark im Standard-Farbton nach Wahl des AG allseitig beschichtet

Einlage: stranggepreßte Vollspanplatte

Aufbau  :  5-fach
Dicke  :  40 mm
Gewicht:  ca. 26 kg/m²

Kantenausbildung:
Normfalz nach DIN 18 101, überfälzt einschlagend

Bänder  : 2 Stck. Edelstahl-Bänder, VX, 160-18-3.

Schloß  : schweres Einsteckschloß nach DIN 18251
in Behördenqualität Klasse 4 vorgerichtet für PZ mit Edelstahlstulp

Klassifizierung:
Beanspruchungsgruppe S,  Klimaklasse III

liefern und in fix und fertiger Arbeit einbauen

Einbauort: OG, Tür Nr. 22-27, 29-34
Menge: 12,000 Stck

**1.5 Gleitschienentürschließer**
Gleitschienen-Obentürschließer für 1-flgl. Türen nach EN 1154, mit CE-Kennzeichnung,
mit integrierter selbstregulierender Öffnungsdämpfung und Schließverzögerung. Schließgeschwindigkeit und Endschlag stufenlos einstellbar,

Größe EN 7
Farbe: Weißaluminium, RAL Ton 9006 nach Wahl des AG

liefern und an vor. gen. Innentüren in fix und fertiger Arbeit montieren
Menge: 6,000 Stck

**1.6 Gleitschienen Obentürschließer mit Wandmagnet**
Lieferung und Montage eines Gleitschienen-Obentürschließer, als Feststellanlage mit passenden Wandmagneten, integriertem Rauchmelder, Freilauffunktion und durchgehender Verkleidung nach EN 1154, Größe 5-7, in Standardfarbe.

Um den Drücker vor Beschädigungen zu schützen sollte der Wandmagnet auf einer Konsole die einen Abstand der Tür zur Wand von ca. 8-10 cm gewährleistet montiert werden.

Komplett mit Befestigungsschrauben, integriertem Netzteil, Rauchmelder, 1 Stck Unterbrechertaster für Unterputzmontage und 2 Stck systemkonforme Deckenrauchmelder

Der elektrische Anschluss ist einzukalkulieren, die Zuführung der Elektroleitung erfolgt bauseits.

Zur nachträglichen Montage, geeignet für eine Türgröße bis 1,13 / 2,135 m

Türen Nr. 13 und Nr. 18
Menge: 2,000 Stck

**1.7 T-30 / RS Tür, 0,885 / 2,01 m, Stahlumfassungszarge**
T-30 / RS Tür, als Holztürblatt mit Umfassungszarge für nachträgliche Montage in Mauerwerk mit folgenden Einzelheiten liefern und nach Herstellervorschrift fachgerecht einbauen:

Ausführung als Rauchschutztür nach DIN 18095 !!!

Brandschutzqualität: T30 / RS nach DIN 4102

Türblatt überfälzt, einhängfertig mit Vollspanplatte,
Stahlzarge verzinkt und grundiert für bauseitigen Anstrich.

Oberfläche: Schichtstoff Resopal 0,8 mm stark
im Standard-Farbton nach Wahl des AG

Baurichtmaß: 885 / 2010 mm
als Volltür
Klimaklasse III
Beansspruchungsgruppe S

überfälztes Türblatt
Einbau in GK-Wand als Umfassungszarge
Maulweite ca. 175 mm

Schloß als schweres Riegel-Fallenschloß, DIN 18250 in Behördenqualität, Klasse 4, vorgerichtet für PZ

Gleitschienen-Obentürschließer für 1-flgl. Türen nach EN 1154, mit CE-Kennzeichnung,
mit integrierter selbstregulierender Öffnungsdämpfung und Schließverzögerung. Schließgeschwindigkeit und Endschlag stufenlos einstellbar,

Größe EN 7
Farbe: Weißaluminium, RAL Ton 9006 nach Wahl des AG

Drückergarnitur Edelstahl mit Kurzschildern, passend zum Bestand, passend für Feuerschutztüren.

liefern und in fix und fertiger Arbeit einbauen

Tür Nr. 28
Menge: 1,000 Stck

**1.8 RS Tür mit Seitenteil und OL**
RS- Tür als selbstschließende Massivholz- Blockzargentür, verglast, mit verglasten Seitenteil und Oberlicht, zur Trennung des Treppenraumes gegen den Flur, incl. VSG- Verglasung in Türelement und Seitenteil.

Obentürschließer als Gleitschienentürschließer, Beschlag als Drückergarnitur, U-förmig, mit Rosetten, Material Edelstahl geschliffen. Ohne Schlüssellochbohrung

Bänder  : 2 Stck. Edelstahl-Bänder, VX, 160-18-3.

Brandschutzqualität: RS

Abmessung: ca. 1,51 x 2,45 m
Türgröße ca. 0,95 x 2,01 m

Tür DG, zwischen Treppenraum und Flur
Menge: 1,000 Stck

**1.9 Drückergarnituren**
Drückergarnitur, U-förmig, mit Rosetten, Material Edelstahl geschliffen, liefern und in fix und fertiger Arbeit fachgerecht montieren.
Menge: 12,000 Stck

**1.10 Drückergarnituren wie Pos vor, jedoch**
Drückergarnitur, U-förmig, mit Rosetten, wie Pos. vor, jedoch zum Austausch vorhandener Garnituren. Vorhandene Garnitur demontieren und entsorgen, neue Garnitur aus Edelstahl geschliffen, liefern und in fix und fertiger Arbeit fachgerecht montieren.
Menge: 5,000 Stck

**1.11 Wandtürstopper**
aus Edelstahl, gebürstet, zur Montage an der Wand. Gesamtlänge ca. 100 mm, zur Freihaltung des Türbeschlages.
Türpufferrohr auf wandseitigem Montagesockel, mit fest eingesetztem schwarzen Gummipuffer, Durchmesser 30-40 mm, incl. Verdrehsicherung.

Befestigung des Türpuffer: mittels Montagesockel dauerhaft fest an die Wand geschraubt

liefern und in fix und fertiger Arbeit montieren.
Menge: 5,000 Stck

**1.12 Bodentürstopper**
aus Edelstahl, gebürstet, zur Montage auf dem Fußboden als flache "Schildkröte" mit schwarzer Gummiprallfläche, Durchmesser 60-80 mm, incl. Verdrehsicherung und Unterlegplatte.

Türpuffer auf den Fußboden geschraubt

liefern und in fix und fertiger Arbeit montieren.
Menge: 5,000 Stck

**1.13 Gummipuffer**
Gummipuffer, weiß, sog. "Bumsinchen", zum Kleben,
liefern und als Schutz der Beschläge auf Drückerhöhe
montieren.

Durchmesser: 30 mm
Menge: 20,000 Stck

**1.14 Fensterleibung mit Holz bekleiden**
Fensterleibung 3- seitig umlaufend mit ca. 19 mm Holz auf Holz UK bekleiden.
Holz streichfertig vorgundiert, zur bauseitigen Beschichtung in einem hellen Farbton.

Befestigungsuntergrund: KS-Stein
Leibungstiefe ca. 22 cm
Menge: 15,000 lfdm

**1.15 Fensterbank aus Holz**
Fensterbank aus Massivholz, Stärke ca. 30 mm, Befestigung auf Trockenbau/Holz, liefern und montieren.
Holz streichfertig vorgrundiert, zur bauseitigen Beschichtung in einem hellen Farbton.

Befestigungsuntergrund: Trockenbau bzw. Holz
Leibungstiefe ca. 20 cm
Breite bis ca. 1,50 m
Menge: 15,000 lfdm

### Titel 2 Schließanlage

**2.1 Schließzylinder als Schließanlage**
Profilzylinder, Länge passend zu den Türen der Pos. vor, Nachschließ- und Aufbruchsicherung aus
Messing matt vernickelt mit fünf Stiftzuhaltungen.
Fabrikat: Winkhaus o. gl., als Schließanlage, liefern und montieren. Ausstattung für Basissicherheit.

Alle Zylinder verschieden schließend, Generalschlüssel der Pos. nach passend für alle Zylinder.

Je Schließzylinder sind 3 Stck Schlüssel mitzuliefern.
Menge: 35,000 Stck

**2.2 Schließzylinder für Außentüren**
Profilzylinder, Länge 40/40 mm, Nachschließ- und Aufbruchsicherung aus Messing matt vernickelt mit fünf Stiftzuhaltungen, passend zur Schließanlage der Pos. vor, liefern und montieren. Ausstattung für Basissicherheit.

Alle Zylinder verschieden schließend.

Je Schließzylinder sind 3 Stck Schlüssel mitzuliefern.
Menge: 5,000 Stck

**2.3 Generalschlüssel**
Zulage für die Lieferung von Generalschlüsseln, passend zu Schließzylindern der Pos. vor.
Menge: 5,000 Stck

### Titel 3 Tagelohnarbeiten

*Hinweis: Vorbemerkung Stundenlohnarbeiten*
Die Verrechnungssätze sind unaufgegliedert anzubieten.
Die Sätze enthalten sämtliche Gemeinkosten,
Nebenkosten, Gewinn und sonstige Zuschläge zu den
Verrechnungssätzen. Die vom Auftraggeber angeordneten
Überstunden werden in Höhe der tariflichen
Vereinbarungen vergütet.
Wegekosten und Wegezeiten werden nicht vergütet.

Regiearbeiten sind im Bedarfsfall vorher anzumelden,
der Umfang festzulegen und vom Auftraggeber
ausdrücklich genehmigen zu lassen, ansonsten erfolgt
keine Vergütung.
Regieberichte sind täglich zu führen und der Bauleitung
innerhalb von 3 Werktagen zur Unterschrift vorzulegen.

Die für die Leistung benötigten Baustoffe sind
einschließlich Lieferung frei Baustelle zu rechnen.
Gerätekosten beinhalten auch die An- und Abfahrt zur
Baustelle sowie die Lohnkosten für das
Bedienungspersonal und die Betriebsstoffe.

**3.1 Facharbeiter**
Stunden eines Facharbeiters zum Nachweis und auf Anordnung der Bauleitung.
Menge: 20,000 Std

**3.2 200,- € Material**
200,- € Material zum Nachweis im Zusammenhang mit den vor. gen. Tagelohnarbeiten
Menge: 1,000 z.N.
